# SK-Reinigung_2026_2027_2028
Angebotsaufforderung (GAEB 90, DA83)
DV-Nummer: SK-Reini
Währung: EUR

## SK-Reinigung
Datum: 19.05.26

*Hinweis*
V o r b e m e r k u n g e n

01.  Beschreibung der Arbeiten

Gegenstand der Arbeiten sind ca. 5.744
St. Sinkkästen, welche 2x im Jahr
gereinigt werden sollen. Zusätzlich sollen
öffentliche Entwässerungsrinnen (teils
verschraubt) gereinigt werden.

Die Arbeiten sind 1x im Frühjahr und 1x
im Herbst nach terminlicher Abstimmung
mit dem AG durchzuführen bzw. zu
koordinieren.

Beginn des Vertrages ist der 01.07.2026.
Ende des Vertrages ist der 31.12.2028.
Das LV ist somit gültig für ein
Reinigungsintervall in 2026 und zwei
Reinigungsintervalle in 2027 sowie zwei
Reinigungsintervalle in 2028 nach
schriftlicher Auftragsvergabe.

Der AG behält sich vor, Teilbereiche nach
der Reinigung befahren zu lassen.

Evtl. Baustelleneinrichtung sowie die
erforderlichen Arbeitsschutz- und
Verkehrssicherungsmaßnahmen etc.
sind in die jeweiligen Einheitspreise
einzurechnen;
 es erfolgt keine gesonderte Vergütung.

 Zur Kalkulation des Angebotes können
die Baustellenbereiche eingesehen
werden.
 Erschwernisse, die infolge Unkenntnis
der Örtlichkeiten  entstehen, können nicht
geltend gemacht werden bzw. werden
nicht anerkannt.

Die straßenverkehrsrechtlichen
Genehmigungen bzw. Anordnungen gem.
StVO, RSA, ZTV-SA sind durch den
Auftragnehmer (AN) bei den zuständigen
Behörden zu erheben bzw. zu
beantragen und bei der Ausführung der
Arbeiten einzuhalten. Dem Auftraggeber
(AG) sind hiervon rechtzeitig vor
Ausführung der Arbeiten unaufgefordert
Kopien zu überlassen.
Der Aufwand bzw. die
Mehraufwendungen sind einzukalkulieren
und werden nicht gesondert vergütet.

Das anfallende Entsorgungsmaterial ist
ordnungsgemäß vom AN zu entsorgen.
Eine Zwischenlagerung auf Flächen des
AG ist nicht möglich.

Für die Betankung der Spülfahrzeuge
stellt die Stadt Hockenheim kein
Frischwasser zur Verfügung.
Die Betankung des Fahrzeuges kann
nach Absprache mit der Entnahme von
Brauchwasser aus dem Klärwerk der
Stadt Hockenheim kostenfrei erfolgen.
Ggf. ist die Beschaffung des Spülwassers
gegen Entgelt über ein Hydrant in
Hockenheim möglich.
Die Kosten hierfür werden jedoch nicht
separat vergütet, sondern sind in die
Einheitspreise einzukalkulieren.

Stillstandszeiten aufgrund starker
Niederschläge und hierdurch nicht zu
reinigender Sinkkästen werden nicht
gesondert vergütet.

Die Reinigung von Sinkkästen im Bereich
des unbefestigten Geländes ist nur
erlaubt, wenn der Sinkkasten ohne
Beschädigung der Flur anzufahren ist.
Alternativ ist die Reinigung auf einen
späteren Zeitpunkt  ohne gesonderte
Vergütung der zusätzlichen Anfahrt  zu
verschieben.

Die Reinigungsarbeiten bzw.
Reinigungsbereiche sind zwingend vor
der Ausführung mit dem AG
abzusprechen.

Taglohnarbeiten sind unmittelbar vor der
Ausführung anzumelden.
Eine nachträgliche Vergütung ohne
vorherige schriftliche Zustimmung erfolgt
nicht.

Die gesetzlichen
Unfallverhütungsvorschriften (UVV) und
Sicherheitsregeln sowie die
entsprechenden Merkblätter und
DIN-Vorschriften sind zwingend
einzuhalten. Insbesondere ist die
Vorschrift gem. BGV C5 (UVV
Abwassertechnische Anlagen) zwingend
einzuhalten.
Die Forderungen des RAL-Güteschützes
(Gütezeichen R) gelten als
Mindestkriterien für die Reinigung .

Die besonderen Vorgaben zur
Eigensicherung im Zuge der Begehung
von Kanälen, Schächten und
Regenbecken, wie Gaswarngerät,
Selbstretter, techn. Belüftung etc. sind zu
beachten.
Es darf nur fachlich qualifiziertes,
geschultes und unterwiesenes Personal
(Verantwortlicher) eingesetzt werden.
Die Aufwendungen hierfür sind in die
Einheitsbzw. Gesamtpreise
einzurechnen.

Der AN kann zu seinen Lasten bei den
Stadtwerken Hockenheim Hydranten zur
Wasserentnahme aus dem
Versorgungsnetz beantragen, das
entnommene Wasser wird gezählt.

### Titel 1 Kanalreinigung

#### Bereich 1.1 Reinigung von Sinkkästen und Entwässerungsrinnen Herbst 2026

*Hinweis*
Reinigung von Sinkkästen und Entwässerungsrinnen

Reinigen von Sinkkästen und oberflächigen
Entwässerungrinnen mit einem geeigneten Fahrzeug

Einzurechnen ist:
- das Bedienungspersonal
- jegliche Nebenarbeiten zum Öffnen und
  Schließen der Sinkkästen und Rinnen.
- Reinigen der Schmutzfangeimer und Rinnen
- Reinigen von Rahmen und Eimer
- Das Aufladen/Aufsaugen des Räumguts
- Abladen des Räumguts in Container
- das Fassen von Wasser für die Reinigung
  der Sinkkästen und Rinnen kann gegen Entgelt
  über ein Standrohr
  vom Wassernetz unter Absprache mit dem
  Auftraggeber (AG) aufgenommen werden

Die Entsorgung und der Transport von Räumgut
zu Abladestelle des AN
ist in die Einheits- bzw. Gesamtpreise bei den
entsprechenden Positionen einzurechnen.
Die entsprechenden Nachweise sind vorzulegen.

**1.1.1 Reinigung Entwässerungsrinnen DN 100 bis DN 200 mm**
Menge: 250,000 m

**1.1.2 Reinigung Entwässerungsrinnen ab DN 200 mm**
Menge: 20,000 m

**1.1.3 Zulage zu Entwässerungsrinnen, Mehraufwand wegen verschraubten Rinnen**
Menge: 200,000 m

**1.1.4 Reinigung Sinkkästen**
Reinigung Sinkkästen

Alle Sinkkästen in Hockenheim sind komplett
(incl.
Schmutzfangeimer) zu reinigen.
Es handelt sich um insgesamt ca. 5744 Sinkkästen, über
die gesamte Stadt verteilt.

Die Abrechnung der Reinigung erfolgt nach Stück.

Einzurechnen ist:
-Das Reinigen der Sinkkästen und der Schmutzfangeimer
-Das Aufladen/Aufsaugen des Räumguts
-Abfuhr des Räumguts auf das Zwischenlager des AN
 und abladen in Absetztcontainer (mit Ablasshahn)
-Stellen und Vorhalten von Absetzcontainern über
gesamten Zeitraum, einschl.
anfallender Kosten

Die Entsorgung des Materials werden in einer
gesonderten
Position abgerechnet.

Als Erfahrungswert kann davon ausgegangen werden, dass
pro Reinigungsintervall ca. 10 t Straßenkehricht
(Trockengewicht) anfallen.
Menge: 5744,000 St

**1.1.5 Schlitzeimer, lang, ähnlich DIN 4052-A4, runde Form einbauen**
Schlitzeimer, lang, ähnlich DIN 4052-A4, runde Form
einbauen

Liefern und Einbauen von Schlitzeimer, lang, ähnlich
DIN 4052-A4,
runde Form.
Die alten/defekten Schlitzeimer sind auszubauen und
fachgerecht
zu entsorgen. Die Entsorgung ist in die Position
einzurechnen.
Menge: 10,000 St

**1.1.6 Schlitzeimer, lang, ähnlich DIN 4052-C3, runde Form einbauen**
Schlitzeimer, lang, ähnlich DIN 4052-C3, runde Form
einbauen

Liefern und Einbauen von Schlitzeimer, lang, ähnlich
DIN 4052-C3,
runde Form.
Die alten/defekten Schlitzeimer sind auszubauen und
fachgerecht
zu entsorgen. Die Entsorgung ist in die Position
einzurechnen.
Menge: 10,000 St

**1.1.7 Schlitzeimer, kurz, ähnlich DIN 4052-B1, runde Form einbauen**
Schlitzeimer, kurz, ähnlich DIN 4052-B1, runde Form
einbauen

Liefern und Einbauen von Schlitzeimer, kurz, ähnlich
DIN 4052-B1,
runde Form.
Die alten/defekten Schlitzeimer sind auszubauen und
fachgerecht
zu entsorgen. Die Entsorgung ist in die Position
einzurechnen.
Menge: 10,000 St

**1.1.8 Schlitzeimer, kurz, für Längsaufsatz D1 ähnlich DIN 4052 einbauen**
Schlitzeimer, kurz, für Längsaufsatz D1 ähnlich DIN
4052 einbauen

Liefern und Einbauen von Schlitzeimer, kurz, für
Längsaufsatz D1
ähnlich DIN 4052.
Die alten/defekten Schlitzeimer sind auszubauen und
fachgerecht
zu entsorgen. Die Entsorgung ist in die Position
einzurechnen.
Menge: 10,000 St

**1.1.9 Abfuhr und Entsorgung von Räumgut auf Deponie AN**
Abfuhr und Entsorgung von Räumgut auf Deponie AN

Das anfallende Straßenkehr- und
Straßeneinlaufreinigungsgut
von Zwischenlager des AN aufladen
und auf eine Kippe des Auftragnehmers (AN) abfahren,
einschl. Verwertungsnachweise, Fahrzeugbegleitschein /
Fahrzeugübernahmescheinverfahren,
Genehmigungskosten etc.
Die Deponiegebühren sind einzurechnen,
Nachweise sind vorzulegen.
Menge: 10,000 t

#### Bereich 1.2 Reinigung von Sinkkästen und Entwässerungsrinnen Frühjahr 2027

*Hinweis*
Reinigung von Sinkkästen und Entwässerungsrinnen

Reinigen von Sinkkästen und oberflächigen
Entwässerungrinnen mit einem geeigneten Fahrzeug

Einzurechnen ist:
- das Bedienungspersonal
- jegliche Nebenarbeiten zum Öffnen und
  Schließen der Sinkkästen und Rinnen.
- Reinigen der Schmutzfangeimer und Rinnen
- Reinigen von Rahmen und Eimer
- Das Aufladen/Aufsaugen des Räumguts
- Abladen des Räumguts in Container
- das Fassen von Wasser für die Reinigung
  der Sinkkästen und Rinnen kann gegen Entgelt
  über ein Standrohr
  vom Wassernetz unter Absprache mit dem
  Auftraggeber (AG) aufgenommen werden

Die Entsorgung und der Transport von Räumgut
zu Abladestelle des AN
ist in die Einheits- bzw. Gesamtpreise bei den
entsprechenden Positionen einzurechnen.
Die entsprechenden Nachweise sind vorzulegen.

**1.2.1 Reinigung Entwässerungsrinnen DN 100 bis DN 200 mm**
Menge: 250,000 m

**1.2.2 Reinigung Entwässerungsrinnen ab DN 200 mm**
Menge: 20,000 m

**1.2.3 Zulage zu Entwässerungsrinnen, Mehraufwand wegen verschraubten Rinnen**
Menge: 200,000 m

**1.2.4 Reinigung Sinkkästen**
Reinigung Sinkkästen

Alle Sinkkästen in Hockenheim sind komplett
(incl.
Schmutzfangeimer) zu reinigen.
Es handelt sich um insgesamt ca. 5744 Sinkkästen, über
die gesamte Stadt verteilt.

Die Abrechnung der Reinigung erfolgt nach Stück.

Einzurechnen ist:
-Das Reinigen der Sinkkästen und der Schmutzfangeimer
-Das Aufladen/Aufsaugen des Räumguts
-Abfuhr des Räumguts auf das Zwischenlager des AN
 und abladen in Absetztcontainer (mit Ablasshahn)
-Stellen und Vorhalten von Absetzcontainern über
gesamten Zeitraum, einschl.
anfallender Kosten

Die Entsorgung des Materials werden in einer
gesonderten
Position abgerechnet.

Als Erfahrungswert kann davon ausgegangen werden, dass
pro Reinigungsintervall ca. 10 t Straßenkehricht
(Trockengewicht) anfallen.
Menge: 5744,000 St

**1.2.5 Schlitzeimer, lang, ähnlich DIN 4052-A4, runde Form einbauen**
Schlitzeimer, lang, ähnlich DIN 4052-A4, runde Form
einbauen

Liefern und Einbauen von Schlitzeimer, lang, ähnlich
DIN 4052-A4,
runde Form.
Die alten/defekten Schlitzeimer sind auszubauen und
fachgerecht
zu entsorgen. Die Entsorgung ist in die Position
einzurechnen.
Menge: 10,000 St

**1.2.6 Schlitzeimer, lang, ähnlich DIN 4052-C3, runde Form einbauen**
Schlitzeimer, lang, ähnlich DIN 4052-C3, runde Form
einbauen

Liefern und Einbauen von Schlitzeimer, lang, ähnlich
DIN 4052-C3,
runde Form.
Die alten/defekten Schlitzeimer sind auszubauen und
fachgerecht
zu entsorgen. Die Entsorgung ist in die Position
einzurechnen.
Menge: 10,000 St

**1.2.7 Schlitzeimer, kurz, ähnlich DIN 4052-B1, runde Form einbauen**
Schlitzeimer, kurz, ähnlich DIN 4052-B1, runde Form
einbauen

Liefern und Einbauen von Schlitzeimer, kurz, ähnlich
DIN 4052-B1,
runde Form.
Die alten/defekten Schlitzeimer sind auszubauen und
fachgerecht
zu entsorgen. Die Entsorgung ist in die Position
einzurechnen.
Menge: 10,000 St

**1.2.8 Schlitzeimer, kurz, für Längsaufsatz D1 ähnlich DIN 4052 einbauen**
Schlitzeimer, kurz, für Längsaufsatz D1 ähnlich DIN
4052 einbauen

Liefern und Einbauen von Schlitzeimer, kurz, für
Längsaufsatz D1
ähnlich DIN 4052.
Die alten/defekten Schlitzeimer sind auszubauen und
fachgerecht
zu entsorgen. Die Entsorgung ist in die Position
einzurechnen.
Menge: 10,000 St

**1.2.9 Abfuhr und Entsorgung von Räumgut auf Deponie AN**
Abfuhr und Entsorgung von Räumgut auf Deponie AN

Das anfallende Straßenkehr- und
Straßeneinlaufreinigungsgut
von Zwischenlager des AN aufladen
und auf eine Kippe des Auftragnehmers (AN) abfahren,
einschl. Verwertungsnachweise, Fahrzeugbegleitschein /
Fahrzeugübernahmescheinverfahren,
Genehmigungskosten etc.
Die Deponiegebühren sind einzurechnen,
Nachweise sind vorzulegen.
Menge: 10,000 t

#### Bereich 1.3 Reinigung von Sinkkästen und Entwässerungsrinnen Herbst 2027

*Hinweis*
Reinigung von Sinkkästen und Entwässerungsrinnen

Reinigen von Sinkkästen und oberflächigen
Entwässerungrinnen mit einem geeigneten Fahrzeug

Einzurechnen ist:
- das Bedienungspersonal
- jegliche Nebenarbeiten zum Öffnen und
  Schließen der Sinkkästen und Rinnen.
- Reinigen der Schmutzfangeimer und Rinnen
- Reinigen von Rahmen und Eimer
- Das Aufladen/Aufsaugen des Räumguts
- Abladen des Räumguts in Container
- das Fassen von Wasser für die Reinigung
  der Sinkkästen und Rinnen kann gegen Entgelt
  über ein Standrohr
  vom Wassernetz unter Absprache mit dem
  Auftraggeber (AG) aufgenommen werden

Die Entsorgung und der Transport von Räumgut
zu Abladestelle des AN
ist in die Einheits- bzw. Gesamtpreise bei den
entsprechenden Positionen einzurechnen.
Die entsprechenden Nachweise sind vorzulegen.

**1.3.1 Reinigung Entwässerungsrinnen DN 100 bis DN 200 mm**
Menge: 250,000 m

**1.3.2 Reinigung Entwässerungsrinnen ab DN 200 mm**
Menge: 20,000 m

**1.3.3 Zulage zu Entwässerungsrinnen, Mehraufwand wegen verschraubten Rinnen**
Menge: 200,000 m

**1.3.4 Reinigung Sinkkästen**
Reinigung Sinkkästen

Alle Sinkkästen in Hockenheim sind komplett
(incl.
Schmutzfangeimer) zu reinigen.
Es handelt sich um insgesamt ca. 5744 Sinkkästen, über
die gesamte Stadt verteilt.

Die Abrechnung der Reinigung erfolgt nach Stück.

Einzurechnen ist:
-Das Reinigen der Sinkkästen und der Schmutzfangeimer
-Das Aufladen/Aufsaugen des Räumguts
-Abfuhr des Räumguts auf das Zwischenlager des AN
 und abladen in Absetztcontainer (mit Ablasshahn)
-Stellen und Vorhalten von Absetzcontainern über
gesamten Zeitraum, einschl.
anfallender Kosten

Die Entsorgung des Materials werden in einer
gesonderten
Position abgerechnet.

Als Erfahrungswert kann davon ausgegangen werden, dass
pro Reinigungsintervall ca. 10 t Straßenkehricht
(Trockengewicht) anfallen.
Menge: 5744,000 St

**1.3.5 Schlitzeimer, lang, ähnlich DIN 4052-A4, runde Form einbauen**
Schlitzeimer, lang, ähnlich DIN 4052-A4, runde Form
einbauen

Liefern und Einbauen von Schlitzeimer, lang, ähnlich
DIN 4052-A4,
runde Form.
Die alten/defekten Schlitzeimer sind auszubauen und
fachgerecht
zu entsorgen. Die Entsorgung ist in die Position
einzurechnen.
Menge: 10,000 St

**1.3.6 Schlitzeimer, lang, ähnlich DIN 4052-C3, runde Form einbauen**
Schlitzeimer, lang, ähnlich DIN 4052-C3, runde Form
einbauen

Liefern und Einbauen von Schlitzeimer, lang, ähnlich
DIN 4052-C3,
runde Form.
Die alten/defekten Schlitzeimer sind auszubauen und
fachgerecht
zu entsorgen. Die Entsorgung ist in die Position
einzurechnen.
Menge: 10,000 St

**1.3.7 Schlitzeimer, kurz, ähnlich DIN 4052-B1, runde Form einbauen**
Schlitzeimer, kurz, ähnlich DIN 4052-B1, runde Form
einbauen

Liefern und Einbauen von Schlitzeimer, kurz, ähnlich
DIN 4052-B1,
runde Form.
Die alten/defekten Schlitzeimer sind auszubauen und
fachgerecht
zu entsorgen. Die Entsorgung ist in die Position
einzurechnen.
Menge: 10,000 St

**1.3.8 Schlitzeimer, kurz, für Längsaufsatz D1 ähnlich DIN 4052 einbauen**
Schlitzeimer, kurz, für Längsaufsatz D1 ähnlich DIN
4052 einbauen

Liefern und Einbauen von Schlitzeimer, kurz, für
Längsaufsatz D1
ähnlich DIN 4052.
Die alten/defekten Schlitzeimer sind auszubauen und
fachgerecht
zu entsorgen. Die Entsorgung ist in die Position
einzurechnen.
Menge: 10,000 St

**1.3.9 Abfuhr und Entsorgung von Räumgut auf Deponie AN**
Abfuhr und Entsorgung von Räumgut auf Deponie AN

Das anfallende Straßenkehr- und
Straßeneinlaufreinigungsgut
von Zwischenlager des AN aufladen
und auf eine Kippe des Auftragnehmers (AN) abfahren,
einschl. Verwertungsnachweise, Fahrzeugbegleitschein /
Fahrzeugübernahmescheinverfahren,
Genehmigungskosten etc.
Die Deponiegebühren sind einzurechnen,
Nachweise sind vorzulegen.
Menge: 10,000 t

#### Bereich 1.4 Reinigung von Sinkkästen und Entwässerungsrinnen Frühjahr 2028

*Hinweis*
Reinigung von Sinkkästen und Entwässerungsrinnen

Reinigen von Sinkkästen und oberflächigen
Entwässerungrinnen mit einem geeigneten Fahrzeug

Einzurechnen ist:
- das Bedienungspersonal
- jegliche Nebenarbeiten zum Öffnen und
  Schließen der Sinkkästen und Rinnen.
- Reinigen der Schmutzfangeimer und Rinnen
- Reinigen von Rahmen und Eimer
- Das Aufladen/Aufsaugen des Räumguts
- Abladen des Räumguts in Container
- das Fassen von Wasser für die Reinigung
  der Sinkkästen und Rinnen kann gegen Entgelt
  über ein Standrohr
  vom Wassernetz unter Absprache mit dem
  Auftraggeber (AG) aufgenommen werden

Die Entsorgung und der Transport von Räumgut
zu Abladestelle des AN
ist in die Einheits- bzw. Gesamtpreise bei den
entsprechenden Positionen einzurechnen.
Die entsprechenden Nachweise sind vorzulegen.

**1.4.1 Reinigung Entwässerungsrinnen DN 100 bis DN 200 mm**
Menge: 250,000 m

**1.4.2 Reinigung Entwässerungsrinnen ab DN 200 mm**
Menge: 20,000 m

**1.4.3 Zulage zu Entwässerungsrinnen, Mehraufwand wegen verschraubten Rinnen**
Menge: 200,000 m

**1.4.4 Reinigung Sinkkästen**
Reinigung Sinkkästen

Alle Sinkkästen in Hockenheim sind komplett
(incl.
Schmutzfangeimer) zu reinigen.
Es handelt sich um insgesamt ca. 5744 Sinkkästen, über
die gesamte Stadt verteilt.

Die Abrechnung der Reinigung erfolgt nach Stück.

Einzurechnen ist:
-Das Reinigen der Sinkkästen und der Schmutzfangeimer
-Das Aufladen/Aufsaugen des Räumguts
-Abfuhr des Räumguts auf das Zwischenlager des AN
 und abladen in Absetztcontainer (mit Ablasshahn)
-Stellen und Vorhalten von Absetzcontainern über
gesamten Zeitraum, einschl.
anfallender Kosten

Die Entsorgung des Materials werden in einer
gesonderten
Position abgerechnet.

Als Erfahrungswert kann davon ausgegangen werden, dass
pro Reinigungsintervall ca. 10 t Straßenkehricht
(Trockengewicht) anfallen.
Menge: 5744,000 St

**1.4.5 Schlitzeimer, lang, ähnlich DIN 4052-A4, runde Form einbauen**
Schlitzeimer, lang, ähnlich DIN 4052-A4, runde Form
einbauen

Liefern und Einbauen von Schlitzeimer, lang, ähnlich
DIN 4052-A4,
runde Form.
Die alten/defekten Schlitzeimer sind auszubauen und
fachgerecht
zu entsorgen. Die Entsorgung ist in die Position
einzurechnen.
Menge: 10,000 St

**1.4.6 Schlitzeimer, lang, ähnlich DIN 4052-C3, runde Form einbauen**
Schlitzeimer, lang, ähnlich DIN 4052-C3, runde Form
einbauen

Liefern und Einbauen von Schlitzeimer, lang, ähnlich
DIN 4052-C3,
runde Form.
Die alten/defekten Schlitzeimer sind auszubauen und
fachgerecht
zu entsorgen. Die Entsorgung ist in die Position
einzurechnen.
Menge: 10,000 St

**1.4.7 Schlitzeimer, kurz, ähnlich DIN 4052-B1, runde Form einbauen**
Schlitzeimer, kurz, ähnlich DIN 4052-B1, runde Form
einbauen

Liefern und Einbauen von Schlitzeimer, kurz, ähnlich
DIN 4052-B1,
runde Form.
Die alten/defekten Schlitzeimer sind auszubauen und
fachgerecht
zu entsorgen. Die Entsorgung ist in die Position
einzurechnen.
Menge: 10,000 St

**1.4.8 Schlitzeimer, kurz, für Längsaufsatz D1 ähnlich DIN 4052 einbauen**
Schlitzeimer, kurz, für Längsaufsatz D1 ähnlich DIN
4052 einbauen

Liefern und Einbauen von Schlitzeimer, kurz, für
Längsaufsatz D1
ähnlich DIN 4052.
Die alten/defekten Schlitzeimer sind auszubauen und
fachgerecht
zu entsorgen. Die Entsorgung ist in die Position
einzurechnen.
Menge: 10,000 St

**1.4.9 Abfuhr und Entsorgung von Räumgut auf Deponie AN**
Abfuhr und Entsorgung von Räumgut auf Deponie AN

Das anfallende Straßenkehr- und
Straßeneinlaufreinigungsgut
von Zwischenlager des AN aufladen
und auf eine Kippe des Auftragnehmers (AN) abfahren,
einschl. Verwertungsnachweise, Fahrzeugbegleitschein /
Fahrzeugübernahmescheinverfahren,
Genehmigungskosten etc.
Die Deponiegebühren sind einzurechnen,
Nachweise sind vorzulegen.
Menge: 10,000 t

#### Bereich 1.5 Reinigung von Sinkkästen und Entwässerungsrinnen Herbst 2028

*Hinweis*
Reinigung von Sinkkästen und Entwässerungsrinnen

Reinigen von Sinkkästen und oberflächigen
Entwässerungrinnen mit einem geeigneten Fahrzeug

Einzurechnen ist:
- das Bedienungspersonal
- jegliche Nebenarbeiten zum Öffnen und
  Schließen der Sinkkästen und Rinnen.
- Reinigen der Schmutzfangeimer und Rinnen
- Reinigen von Rahmen und Eimer
- Das Aufladen/Aufsaugen des Räumguts
- Abladen des Räumguts in Container
- das Fassen von Wasser für die Reinigung
  der Sinkkästen und Rinnen kann gegen Entgelt
  über ein Standrohr
  vom Wassernetz unter Absprache mit dem
  Auftraggeber (AG) aufgenommen werden

Die Entsorgung und der Transport von Räumgut
zu Abladestelle des AN
ist in die Einheits- bzw. Gesamtpreise bei den
entsprechenden Positionen einzurechnen.
Die entsprechenden Nachweise sind vorzulegen.

**1.5.1 Reinigung Entwässerungsrinnen DN 100 bis DN 200 mm**
Menge: 250,000 m

**1.5.2 Reinigung Entwässerungsrinnen ab DN 200 mm**
Menge: 20,000 m

**1.5.3 Zulage zu Entwässerungsrinnen, Mehraufwand wegen verschraubten Rinnen**
Menge: 200,000 m

**1.5.4 Reinigung Sinkkästen**
Reinigung Sinkkästen

Alle Sinkkästen in Hockenheim sind komplett
(incl.
Schmutzfangeimer) zu reinigen.
Es handelt sich um insgesamt ca. 5744 Sinkkästen, über
die gesamte Stadt verteilt.

Die Abrechnung der Reinigung erfolgt nach Stück.

Einzurechnen ist:
-Das Reinigen der Sinkkästen und der Schmutzfangeimer
-Das Aufladen/Aufsaugen des Räumguts
-Abfuhr des Räumguts auf das Zwischenlager des AN
 und abladen in Absetztcontainer (mit Ablasshahn)
-Stellen und Vorhalten von Absetzcontainern über
gesamten Zeitraum, einschl.
anfallender Kosten

Die Entsorgung des Materials werden in einer
gesonderten
Position abgerechnet.

Als Erfahrungswert kann davon ausgegangen werden, dass
pro Reinigungsintervall ca. 10 t Straßenkehricht
(Trockengewicht) anfallen.
Menge: 5744,000 St

**1.5.5 Schlitzeimer, lang, ähnlich DIN 4052-A4, runde Form einbauen**
Schlitzeimer, lang, ähnlich DIN 4052-A4, runde Form
einbauen

Liefern und Einbauen von Schlitzeimer, lang, ähnlich
DIN 4052-A4,
runde Form.
Die alten/defekten Schlitzeimer sind auszubauen und
fachgerecht
zu entsorgen. Die Entsorgung ist in die Position
einzurechnen.
Menge: 10,000 St

**1.5.6 Schlitzeimer, lang, ähnlich DIN 4052-C3, runde Form einbauen**
Schlitzeimer, lang, ähnlich DIN 4052-C3, runde Form
einbauen

Liefern und Einbauen von Schlitzeimer, lang, ähnlich
DIN 4052-C3,
runde Form.
Die alten/defekten Schlitzeimer sind auszubauen und
fachgerecht
zu entsorgen. Die Entsorgung ist in die Position
einzurechnen.
Menge: 10,000 St

**1.5.7 Schlitzeimer, kurz, ähnlich DIN 4052-B1, runde Form einbauen**
Schlitzeimer, kurz, ähnlich DIN 4052-B1, runde Form
einbauen

Liefern und Einbauen von Schlitzeimer, kurz, ähnlich
DIN 4052-B1,
runde Form.
Die alten/defekten Schlitzeimer sind auszubauen und
fachgerecht
zu entsorgen. Die Entsorgung ist in die Position
einzurechnen.
Menge: 10,000 St

**1.5.8 Schlitzeimer, kurz, für Längsaufsatz D1 ähnlich DIN 4052 einbauen**
Schlitzeimer, kurz, für Längsaufsatz D1 ähnlich DIN
4052 einbauen

Liefern und Einbauen von Schlitzeimer, kurz, für
Längsaufsatz D1
ähnlich DIN 4052.
Die alten/defekten Schlitzeimer sind auszubauen und
fachgerecht
zu entsorgen. Die Entsorgung ist in die Position
einzurechnen.
Menge: 10,000 St

**1.5.9 Abfuhr und Entsorgung von Räumgut auf Deponie AN**
Abfuhr und Entsorgung von Räumgut auf Deponie AN

Das anfallende Straßenkehr- und
Straßeneinlaufreinigungsgut
von Zwischenlager des AN aufladen
und auf eine Kippe des Auftragnehmers (AN) abfahren,
einschl. Verwertungsnachweise, Fahrzeugbegleitschein /
Fahrzeugübernahmescheinverfahren,
Genehmigungskosten etc.
Die Deponiegebühren sind einzurechnen,
Nachweise sind vorzulegen.
Menge: 10,000 t

#### Bereich 1.6 Nachweisarbeiten

*Hinweis*
Taglohnarbeiten

Taglohnarbeiten sind nur auf besondere Anweisung des AG
bzw.
der Bauleitung durchzuführen.
Vor Ausführung evtl. Arbeiten auf Nachweis ist der
AG/Bauleitung
zu verständigen. Die entspr. Taglohnzettel sind dem
AG/Bauleitung
täglich zur Gegenzeichnung vorzulegen und müssen alle
Angaben
hinsichtlich durchgeführter Arbeiten enthalten (Datum,
Arbeitszeit,
durchgeführte Arbeit, eingesetztes Gerät, Kfz. usw.).
Die Stundensätze beinhalten sämtliche Kosten einschl.
Unternehmerzuschüsse sowie Kosten für Kleingeräte,
Fahrgelder usw.

**1.6.1 Rohrreinigungsfahrzeug - kleiner Spülwagen bis DN 150 mm einschl. Bediengungspersonal, mindestens 2 Personen**
Rohrreinigungsfahrzeug - kleiner Spülwagen für die
Reinigung von Kanälen bis DN 150 mm
einschl. Bediengungspersonal,
mindestens 2 Personen
Menge: 20,000 h

**1.6.2 Zulage für zusätzl. Helfer (bei Bedarf)**
Menge: 20,000 h

**1.6.3 Zulage für Einsatz außerhalb der Regelarbeitszeit**
Zulage für den Einsatz außerhalb der Regelarbeitszeit,
d.h. Werktags zwischen 18:00 Uhr und 07:00 Uhr
bzw. Sonn- und Feiertags, für die vorgenannte
Position.
Menge: 10,000 h

USt %: 19,00
